# A7, Elbtunnel, Sichttrübemessgeräte
Angebotsaufforderung (GAEB 90, DA83)
Währung: EUR
Auftraggeber: Bundesrepublik Deutschland vertreten durch

## A7, Elbtunnel, Sichttrübemessgeräte
Datum: 20.08.26

### Abschnitt 01 Leistungsverzeichnis

#### Unterabschnitt 01.00 Projektmanagement

**01.00.0001 Vorstellung Komponenten**
Vorstellung der Komponenten und des geplanten Aufbaus
zur Genehmigung beim AG.
Menge: 1,000 Psch

**01.00.0002 Werks- und Montageplanung**
Werks- und Montageplanung.

Der AN hat auf Basis der vorliegenden Planung, eine
vollständige Werkstatt- und Montageplanung zu erstellen
und zur Genehimgung vorzulegen.
- Beschreibung der Montage
Menge: 1,000 Psch

**01.00.0003 Terminplan**
Terminplanerstelleung und im Projektverlauf
fortschreiben.

Vorgabe: Je Tunnelröhre eine Arbeitswoche in
Nachtarbeit gemäß Leistungsbeschreibung.
Menge: 1,000 Psch

**01.00.0004 Projektleitung**
Baubesprechungen beim AG und Online.
Verantwortliche Projektleitung auf AN Seite.

Nach Aufwand zum Nachweis
Menge: 60,000 h

#### Unterabschnitt 01.01 Lieferung

**01.01.0001 Lieferung Sichttrübungsmessgerät**
Hinweis:
Anspruch an das Ersatzgerät gemäß Leistungsbeschreibung
3.1 Allgemeines

Lieferung Sichttrübungsmessgerät zur kontinuielichen
Erfassung von Sichttrübungen über Streulichtprinzip in
geschlossener Atmosphär.

59 Stk. mit Montage, 2 Stk. Reserve

-30° Streulicht- Messmethode
-Wellenlänge 880 nm
-Auflösung +- 0,25 % vom Messbereichswert
-Durchflussmenge 5l/Minute
-keine Verschmutzung der Messzelle duch die Messluft
-Gehäuse vollständig aus Edelstahl 1.4401 oder 1.4571
- Betriebsspannung: Versorgnung durch Auswerteeinheit;
Versorgnung vor Ort 230V/ 50Hz
- für Umgebungsteperaturen von -30°C.. +55°C
- für Umgebungsfeutigkeit von 0%... 100%
- Minimum: IP 65
- Messumfang von 0.. 100 PLA
- Messbereich 0 bis 30*10-3 E/m, frei programmierbar
- Reaktionszeit 2 Sekunden
-Adapter/ Vorbereitung für die Monatge auf den
vorhandenen Befestignungen und Bohrungen.
Menge: 61,000 St

**01.01.0002 Lieferung Auswertegerät**
Hinweis:
Anspruch an das Ersatzgerät gemäß Leistungsbeschreibung
3.1 Allgemeines

Lieferung Auswertegerät:

Betriebsspannung 230V/ 50Hz
-Messbereich: 0.. bis 30*10-3 E/m
-Stromausgang(0/4-20mA)für analoge Messwertausgabe
-Potenzialefreie Ausgänge, frei progammierbar
- für Umgebungsteperaturen von -30°C.. +55°C
- für Umgebunsfeutigkeit von 0%... 100%
- Minimum: IP 65
-Adapter/ Vorbereitung für die Monatge auf den
vorhandenen Befestignungen und Bohrungen.
Menge: 61,000 St

**01.01.0003 Lieferung Probenheizung**
Hinweis:
Anspruch an das Ersatzgerät gemäß Leistungsbeschreibung
3.1 Allgemeines

Lieferung Probenheizung:

Messluftheizer zur Elimenierung von Luftfeutigkeit/
Nebel.
-Betriebsspannung 230V/ 50Hz
- Leistung entspreched Volumenstrom
-inklusive Befestignungsmaterial, aus Edelstahl 1.4401
oder 1.4571
-Adapter/ Vorbereitung für die Monatge auf den
vorhandenen Befestignungen und Bohrungen.
Menge: 61,000 St

**01.01.0004 Lieferung Verschlusskappen**
Lieferung Verschlusskappen:

Verschlusskappen zum Schutz des Messgerätes.
- IP66 im Verbund mit dem Sichttrübungsmessgerät
Menge: 61,000 St

**01.01.0005 Lieferung Kontrollstab**
Lieferung Kontrollstab/ Eichstab:

Kontrollstab zur Kalibrierung des Messgerätes oder
hersteller spezifische Lösung zur Kalibrierung vor Ort.
Menge: 3,000 St

**01.01.0006 Anpassung Kontrollstab**
Kontrollstabanpassung für alle Sensoren.
Inklusive Reservegeräte, wenn vorhanden.

-Kontrollstab- Strategie:
  Nach der IB sollen die Stäbe Redundant einstzbar
sein. Für jedes Messgerät soll es mindestens zwei
einsatzfähige Kontrollstäbe geben.
Menge: 63,000 St

**01.01.0007 Lieferung Handbediengerät**
Lieferung Handbediengerät:

-Handbediengerät zur Bedienung, Konfiguration und
Wartung vor Ort.
-Klartextgeführte Bedienungsstruktur in deutscher
Sprache
Menge: 2,000 St

**01.01.0008 Lieferung Ansaug/ Ablassschlauch**
Lieferung von Ansaugschlüchen:

- Schlauch passend zum gelieferten Messgerät,
kompatibel mit verbauten Ein/ Auslässen.
- Geeignet für den Dauerhaften Einsatz in Tunneröhren
- Temperaturbeständig -30°C bis +50°C
Menge: 20,000 m

**01.01.0009 Lieferung Anschlussbox**
Hinweis!:
Anspruch an das Ersatzgerät gemäß Leistungsbeschreibung
3.1 Allgemeines

Beachtung!Leistungsbeschreibung 3.2 Aktueller Aufbau

Lieferung von Kleinverteilern:
Klemmkasten zur Spannungsversorgnung und
Messwertübertragung.
- Befestignung 4x 6mm, Mittenabstand waagerecht 106mm/
Mittenabstand senkrechte 82mm
-Adapter/ Vorbereitung für die Monatge auf den
vorhandenen Befestignungen und Bohrungen.
Menge: 53,000 St

**01.01.0010 Lieferung Kleinteile**
Lieferung Pauschale Schrauben und Kleinmaterial

- Alle benötigten Schrauben, Muttern Schmiermittel,
Muster usw., die für die Demontage, Montage,
Inbetriebnahme, Schulung benötigt werden.
Menge: 1,000 Psch

**01.01.0011 Fracht und Porto/ Versand**
Fracht, Transport und Verpackung.
Menge: 1,000 Psch

#### Unterabschnitt 01.02 Montage und Demontage

**01.02.0001 Demontage Elbtunnel**
Demonatge Elbtunnel:

-Rückbau / Demontage der vorhandenen
Sichttrübemessgeräte, Anschlussboxen / Auswertegeräte/
Probenheizer/ Schläuche.Einschließlich der Kosten für
Personal, An- und Abfahrten,Übernachtungen, Miete oder
Nutzungskosten für Fahrzeuge oder Werkzeuge.

-Abtransport vom Demontageort zum Zwischenlager des AG.
-Sicherung von Prametrierung/ Einstellungen
-Durchführung gemäß Leistungsbeschreibung.
Menge: 59,000 St

**01.02.0002 Montage Elbtunnel**
Montage Elbtunnel:

Montage, Parametrierung, Inbetriebnahme, Prüfung
(Funktion, Übertragung und Störmeldungen),
Dokumentation der Inbetriebnahme und Prüfung.
Einschließlich der Kosten für Personal, An- und
Abfahrten,Übernachtungen, Miete oder Nutzungskosten für
Fahrzeuge oder Werkzeuge.

-Transport vom Zwischenlager des AG zm Montageort.

-Durchführung gemäß Leistungsbeschreibung.
Menge: 59,000 St

#### Unterabschnitt 01.03 Dokumentation und Schulung

**01.03.0001 Unterweisung/ Schulung**
Unterweisung/ Schulung vom Personal des AG.

-Durchführung einer Schulung.
   - Vorstellung des neuen Systems
   - Hinweise zur Wartung Pflege
   - Dokument zur Diagnose und Fehlerbehebung.

-Durchführung gemäß Leistungsbeschreibung.
Menge: 1,000 Psch

**01.03.0002 Dokumentation**
Datenblätter aller verbauten Komponenten in deutscher
Ausführung.
Übergabe in digitaler Form in einem Ordner.

-Kalibrierungsprotokolle.
-Fortschreibung der EPLAN-Dokumentation - bei
notwenidger Veränderung der bestehenden Stromlaufpläne
Menge: 1,000 Psch

USt %: 19,00
